# Muster-Leistungsbeschreibung
Leistungsbeschreibung (GAEB 90, DA81)
Währung: EUR

## Ziegelgefach steinsichtig
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweise Regelwerke WTA**
Bei der Ausführung der Arbeiten sind insbesondere
 die Regelwerke der WTA (Wissenschaftlich-Technische
 Arbeitsgemeinschaft für Bauwerkserhaltung und
 Denkmalpflege e.V.)
Referat 8 "Fachwerkinstandsetzung" zu beachten.
Einheit: m2

**00001.0002 Zerstörte Steine austauschen**
*** Bedarfsposition ohne GB
Zerstörte Steine im Mauerwerksgefach ausstemmen.
Einbauen von Steinen gleicher Art und Güte gemäß dem
ungeschädigten Originalmaterial.
Einheit: St

**00001.0003 Reprofilierung, Restaurierung, Ergänzungvon verwittertem Mauerwerk im Gefach**
Reprofilierung, Restaurierung und Ergänzung von
oberflächlich beschädigten und/oder verwitterten
Ziegeln in Gefachen mit Restauriermörtel RM pro.

Breite:________cm
Länge:________cm
Tiefe:  ________cm

Physikalische Kenndaten, insbesondere die
Druckfestigkeit sowie Farbe und Körnung
sind auf den Untergrund abzustimmen.

Gewählte Spezifikation:
Festigkeit: __________
Körnung:  __________
Farbton:  __________ nach Remmers-Musterkollektion

Verarbeitung nach Verarbeitungsvorschriften des
Herstellers mit folgenden Maßgaben:
Der Restauriermörtel ist ca. 1 - 2 mm über die
Endoberfläche aufzutragen. Der angezogene
Restauriermörtel ist mit Moosgummischeibe oder
geeignetem Holzwerkzeug vorsichtig zu verdichten.
Keine Metallwerkzeuge verwenden!

Erforderliche steinmetzmäßige
Oberflächenangleichung nach Anziehen des Mörtels
in noch frischem Zustand ausführen. Wartezeit je
nach Witterung bis das Feinkorn springt.

Vor Beginn der Arbeiten ist eine genügend große,
repräsentative Musterfläche anzulegen.
Erst nach Abnahme der Musterfläche durch die fachlich
Beteiligten darf mit den Arbeiten begonnen werden.

Verbrauch:
ca. 1,6 kg/l Hohlraum Remmers RM pro
<0597> Körnung fein bis 0,2 mm, Festigkeit normal < 13
N/mm²
<0598> Körnung mittel bis 0,5 mm, Festigkeit normal <
13 N/mm²
<0599> Körnung grob bis 2,0,mm, Festigkeit normal < 13
N/mm²
<0591> Körnung fein bis 0,2 mm, Festigkeit weich < 8
N/mm²
<0592> Körnung mittel bis 0,5 mm, Festigkeit weich < 8
N/mm²
<0593> Körnung grob bis 2,0,mm, Festigkeit weich < 8
N/mm²
Einheit: m2

**00001.0004 Freilegen von Fugen bis in eine Tiefe von 2 cm**
*** Bedarfsposition ohne GB
Freilegen von Fugen im Ziegelmauerwerk.
Ausräumen von morbidem Fugenmaterial ohne
Beschädigung der Fugenflanken bis in eine Tiefe von
ca. 2 cm. Anschließend die Fugen durch ausblasen mit
Druckluft säubern.

Das ausgeräumte Material geht in den Besitz des AN
über und ist gemäß den örtlichen Bestimmungen sach-
und fachgerecht zu entsorgen.
Einheit: m2

**00001.0005 Verfugen mit zementfreiem Fugenmörtel (FM ZF)**
Verfugung des Sichtmauerwerks
mit zementfreiem Fugenmörtel FM ZF.

Größtkorn:_____mm
Farbton: ___________ nach Musterkollektion des
Herstellers

Den Mörtel fachgerecht, 2-lagig
in die gesäuberten und mattfeucht vorgenässten
Fugen einbringen, einpressen und bündig abziehen,
jedoch nicht bügeln.
Ausreichend lange Feuchthaltung und Schutz vor
zwischenzeitlicher rascher Austrocknung sind zu
gewährleisten.

Eigenschaftsprofil:
Zementfreier, weicher Fugenmörtel,
Bindemittel: natürlicher hydraulischer Kalk und
Kalkhydrat für weniger feste Untergründe,
rissunempfindlich,
Körnung fein oder mittel wählbar,
Druckfestigkeit ca.: 3,5 N/mm².

Vor Beginn der Arbeiten ist eine genügend große,
repräsentative Probefläche anzulegen. Erst nach
Abnahme der Musterflächen durch die fachlich
Beteiligten darf mit den Arbeiten begonnen werden. Das
Anlegen der Musterflächen sowie das Vorhalten und
Betreiben der dazu notwendigen Geräte ist in den EP
einzukalkulieren und wird nicht getrennt vergütet.

Ausführung:
Die Verfugung erfolgt abschnittsweise. Die Größe der
Bauabschnitte ist vorher in Absprache mit der
Bauleitung festzulegen.

Die bereits offenen Fugen säubern und vornässen.
Verwendet werden muss ein zementfreier Mörtel mit
mineralischem Bindemittel (z.B. Remmers Fugenmörtel
?zementfrei?). Der Mörtel darf nur eine relativ
geringe Festigkeit besitzen und durch ein günstiges
Verhältnis von Biegezug- zu Druckfestigkeit wenig
rissempfindlich sein.

Der Mörtel ist fach- und sachgerecht, möglichst
2-lagig in die Fugen einzubringen. Den Mörtel pressen
und bündig abziehen, jedoch nicht bügeln. Ausreichend
lange Feuchthaltung und Schutz vor zwischenzeitlicher
rascher Austrocknung sind zu gewährleisten.

Verbrauch:
Je nach Fugenbreite und ?tiefe ca.: 1,6 kg/l
Fugenraum Remmers Fugenmörtel ZF <1045>
Einheit: lfm

**00001.0006 Verfugen mitTrass-Kalk-Zement-Fugenmörtel (FM TK)**
*** Wahlposition ZZ 000.1
Verfugung des Sichtmauerwerks
mit Trass-Kalk-Zement-Fugenmörtel FM TK

Größtkorn:_____mm
Farbton: ___________ nach Musterkollektion des
Herstellers

Den Mörtel fachgerecht, 2-lagig
in die gesäuberten und mattfeucht vorgenässten
Fugen einbringen, einpressen und bündig abziehen,
jedoch nicht bügeln.
Ausreichend lange Feuchthaltung und Schutz vor
zwischenzeitlicher rascher Austrocknung sind zu
gewährleisten.

Die Verfugung erfolgt abschnittsweise.
Die Größe der Bauabschnitte ist vorher in Absprache
mit den
fachlich Beteiligten festzulegen.

Verbrauch:
ca. 1,7 kg/l Hohlraum Remmers FM TK
<1026> trassgrau (Eigenfarbe), Größtkorn: 1,0 mm
<1022> Snderfarbton, Größtkorn: 1,0 mm
<1023> Sonderfarbton, Größtkorn: 2,0 mm
Einheit: m2
